# Columna hidromasaje Nitro - Columnas hidromasaje de Griferías Galindo

- Propiedad del archivo: CONSTRUNARIO
- Formato: FIEBDC-3/2012
- Programa: Construnario Versión 3.51
- Fecha de los precios: 10/10/2014
- Divisa: EUR

**20003GGA** u Columna hidromasaje Nitro - Columnas hidromasaje de Griferías Galindo
- Columna de hidromasaje termostática serie Nitro. - Incorpora: 7 Jets orientables anti-cal, brazo de ducha 20x20 cm anti-cal, maneral de ducha 2 funciones anti-cal, flexo metálico de 150 cm y panel de aluminio anodizado 1500x200. - Caudal: 14 l/min. - Presión min-max: 2 -5 bars. - Acabado aluminio-cromo.
