# Grifo ducha mezcladora con columna Theo - Theo mezcladora de Griferías Galindo

- Propiedad del archivo: CONSTRUNARIO
- Formato: FIEBDC-3/2012
- Programa: Construnario Versión 3.51
- Fecha de los precios: 10/10/2014
- Divisa: EUR

**86450300GGA** u Grifo ducha mezcladora con columna Theo - Theo mezcladora de Griferías Galindo
- Grifo de ducha mezclador con columna, rociador y accesorios de ducha. - Acabado cromo. - Cartucho con discos cerámicos. - Entrada hembra 3/4" con excéntrica.
