# Grifo baño-ducha termostática empotrable Retro acabado cromo - Baño-ducha de Griferías Galindo

- Propiedad del archivo: CONSTRUNARIO
- Formato: FIEBDC-3/2012
- Programa: Construnario Versión 3.51
- Fecha de los precios: 10/10/2014
- Divisa: EUR

**40047400GGA** u Grifo baño-ducha termostática empotrable Retro acabado cromo - Baño-ducha de Griferías Galindo
- Mecanismo baño ducha termostático empotrable. - Acabados existentes: cromo y bronce. - Cartuchos termostáticos. - Entrada 1/2" hembra.
