# Grifo baño-ducha termostática con columna Retro sin accesorios ducha y sin inversor maneral ducha, acabado cromo - Columna de Griferías Galindo

- Propiedad del archivo: CONSTRUNARIO
- Formato: FIEBDC-3/2012
- Programa: Construnario Versión 3.51
- Fecha de los precios: 10/10/2014
- Divisa: EUR

**40041400GGA** u Grifo baño-ducha termostática con columna Retro sin accesorios ducha y sin inversor maneral ducha, acabado cromo - Columna de Griferías Galindo
- Grifería baño ducha termostática con columna, rociador y accesorios de ducha. - Disponible también sin accesorios ducha y sin inversor maneral ducha. - Acabados existentes: cromo y bronce. - Cartuchos termostáticos. - Entrada 1/2" hembra.
