# Grifo monomando lavabo para instalacion en repisa, serie Livra de Griferías Galindo. Con desagüe automático. Cromo - Lavabo de Griferías Galindo

- Propiedad del archivo: CONSTRUNARIO
- Formato: FIEBDC-3/2012
- Programa: Construnario Versión 3.51
- Fecha de los precios: 14/05/2021
- Divisa: EUR

**4964000GGA** u Grifo monomando lavabo para instalacion en repisa, serie Livra de Griferías Galindo. Con desagüe automático. Cromo - Lavabo de Griferías Galindo
Características Temperatura admisible de agua: los materiales que componen las piezas de los grifos pueden soportar una temperatura máxima de 70ºC. Grifo fabricado en latón con acabado cromado. Presión mínima de uso: 0,5 bar. Accionamiento mediante maneta. Cuerpo para instalación en un único orificio. Cartucho sellado mezclador con discos cerámicos de diámetro 25 mm. Caudal de 7 l/minuto a 3 bar y máxima apertura. Suministrado con latiguillos flexibles de 3/8 y longitud de 45 cm. Disponible: Con desagüe semi-automático o Sin desagüe semi-automático. Colección Livra Contemporánea y elegante la Colección Livra atiende a las necesidades de un usuario moderno amante del diseño y los espacios selectos. Livra equilibra las formas unificando cuerpo y maneta en una sola forma ergonómica escultural. Esta serie presenta un diseño exclusivo y único en el mercado. Diseñada por el equipo Galindo.
