# Grifo ducha termostática Pysa sin accesorios ducha - Ducha de Griferías Galindo

- Propiedad del archivo: CONSTRUNARIO
- Formato: FIEBDC-3/2012
- Programa: Construnario Versión 3.51
- Fecha de los precios: 10/10/2014
- Divisa: EUR

**50043500GGA** u Grifo ducha termostática Pysa sin accesorios ducha - Ducha de Griferías Galindo
- Grifo de ducha termostático. - Acabado cromo. - Disponible: sin o con accesorios de ducha. - Cartuchos termostáticos. - Entrada hembra 3/4" con excéntrica.
