# Grifo baño-ducha termostática Pysa sin accesorios de ducha - Baño-ducha de Griferías Galindo

- Propiedad del archivo: CONSTRUNARIO
- Formato: FIEBDC-3/2012
- Programa: Construnario Versión 3.51
- Fecha de los precios: 10/10/2014
- Divisa: EUR

**50041500GGA** u Grifo baño-ducha termostática Pysa sin accesorios de ducha - Baño-ducha de Griferías Galindo
- Grifería baño ducha termostática. - Acabado cromo. - Disponible: sin o con accesorios de ducha. - Cartuchos termostáticos. - Entrada hembra 3/4" con excéntrica.
