# Grifo baño-ducha termostática Nitro con accesorios ducha - Baño-ducha de Griferías Galindo

- Propiedad del archivo: CONSTRUNARIO
- Formato: FIEBDC-3/2012
- Programa: Construnario Versión 3.51
- Fecha de los precios: 10/10/2014
- Divisa: EUR

**100041000GGA** u Grifo baño-ducha termostática Nitro con accesorios ducha - Baño-ducha de Griferías Galindo
- Grifo baño ducha termostático. - Acabado cromo. - Disponible: sin o con accesorios de ducha. - Cartuchos termostáticos. - Entrada hembra 3/4" con excéntrica.
