# Grifo ducha termostática con columna Nitro - Columna de Griferías Galindo

- Propiedad del archivo: CONSTRUNARIO
- Formato: FIEBDC-3/2012
- Programa: Construnario Versión 3.51
- Fecha de los precios: 10/10/2014
- Divisa: EUR

**110049300GGA** u Grifo ducha termostática con columna Nitro - Columna de Griferías Galindo
- Grifo de ducha termostático con columna, rociador y accesorios de ducha. - Acabado cromo. - Cartuchos termostáticos. - Entrada hembra 3/4" con excéntrica.
