# Grifo monomando lavabo para instalación en repisa, serie Ingo plus de Griferías Galindo. Sin desagüe - Lavabo de Griferías Galindo

- Propiedad del archivo: CONSTRUNARIO
- Formato: FIEBDC-3/2012
- Programa: Construnario Versión 3.51
- Fecha de los precios: 14/05/2021
- Divisa: EUR

**7155000GGA** u Grifo monomando lavabo para instalación en repisa, serie Ingo plus de Griferías Galindo. Sin desagüe - Lavabo de Griferías Galindo
- Grifo monomando de lavabo. - Acabado: cromo. - Disponible sin desagüe automático. - Cartucho con discos cerámicos de diámetro 40 mm. - Tubos de alimentación flexibles 3/8" y longitud 35 cm.
