# Grifo monomando ducha para instalación mural, serie Karim due de Griferías Galindo. Sin accesorio de ducha - Ducha de Griferías Galindo

- Propiedad del archivo: CONSTRUNARIO
- Formato: FIEBDC-3/2012
- Programa: Construnario Versión 3.51
- Fecha de los precios: 14/05/2021
- Divisa: EUR

**88943500GGA** u Grifo monomando ducha para instalación mural, serie Karim due de Griferías Galindo. Sin accesorio de ducha - Ducha de Griferías Galindo
- Grifo monomando de ducha ecológico. - Acabado cromo. - Disponible: sin o con accesorios de ducha. - Cartucho con discos cerámicos de diámetro 35 mm. - Entrada hembra 3/4" a 1/2" con excéntrica.
