# Grifo monomando lavabo para instalación en repisa,serie Karim due de Griferías Galindo. Sin desagüe automático - Lavabo de Griferías Galindo

- Propiedad del archivo: CONSTRUNARIO
- Formato: FIEBDC-3/2012
- Programa: Construnario Versión 3.51
- Fecha de los precios: 14/05/2021
- Divisa: EUR

**88945000GGA** u Grifo monomando lavabo para instalación en repisa,serie Karim due de Griferías Galindo. Sin desagüe automático - Lavabo de Griferías Galindo
- Grifo monomando de lavabo ecológico. - Acabado cromo. - Disponible: sin o con desagüe automático. - Cartucho con discos cerámicos de diámetro 40 mm. - Tubos de alimentación flexibles 3/8" y longitud 45 cm.
