# Grifo monomando baño-ducha para instalación mural empotrable,serie Mármol de Griferías Galindo. Carrara - Mecanismo baño-ducha empotrable de Griferías Galindo

- Propiedad del archivo: CONSTRUNARIO
- Formato: FIEBDC-3/2012
- Programa: Construnario Versión 3.51
- Fecha de los precios: 14/05/2021
- Divisa: EUR

**7797411GGA** u Grifo monomando baño-ducha para instalación mural empotrable,serie Mármol de Griferías Galindo. Carrara - Mecanismo baño-ducha empotrable de Griferías Galindo
Características Temperatura admisible de agua: Mejorando la normativa sanitaria, los materiales que componen las piezas de los grifos pueden soportar una temperatura máxima de 70ºC. Grifo fabricado en mármol natural y en latón con acabado cromado. Accionamiento mediante maneta. Presión mínima de uso: 0,5 bar. Cartucho sellado con discos cerámicos de diámetro 25 mm. Caudal de 22 l/minuto a 3 bar y máxima apertura. Entradas y salidas hembra de media pulgada. Suministrado sin accesorios de ducha. Colección Mármol La Colección Mármol emana el sentimiento auténtico de los materiales naturales con alto grado de cristalización utilizados para esculpir las principales obras de arte que los antiguos maestros siempre han utilizado. Una pieza de diseño elegante y escultural con presencia exclusiva dentro del espacio de baño
