# Caño lavabo para instalación mural, serie Twit de Griferías Galindo - Caño mural de Griferías Galindo

- Propiedad del archivo: CONSTRUNARIO
- Formato: FIEBDC-3/2012
- Programa: Construnario Versión 3.51
- Fecha de los precios: 14/05/2021
- Divisa: EUR

**49900GGA** u Caño lavabo para instalación mural, serie Twit de Griferías Galindo - Caño mural de Griferías Galindo
- Caño de lavabo empotrable. - Acabado cromo. - Entrada macho de 1/2".
