# Grifo monomando ducha para instalación mural empotrable, serie Twit de Griferías Galindo - Ducha mural de Griferías Galindo

- Propiedad del archivo: CONSTRUNARIO
- Formato: FIEBDC-3/2012
- Programa: Construnario Versión 3.51
- Fecha de los precios: 14/05/2021
- Divisa: EUR

**4947300GGA** u Grifo monomando ducha para instalación mural empotrable, serie Twit de Griferías Galindo - Ducha mural de Griferías Galindo
- Mecanismo ducha empotrable. - Acabado cromo. - Cartucho con discos cerámicos de diámetro 25 mm. - Entradas hembra de 1/2".
