# Grifo monomando baño-ducha para instalación mural, serie Twit de Griferías Galindo. Con accesorios ducha - Baño-ducha de Griferías Galindo

- Propiedad del archivo: CONSTRUNARIO
- Formato: FIEBDC-3/2012
- Programa: Construnario Versión 3.51
- Fecha de los precios: 14/05/2021
- Divisa: EUR

**4941000GGA** u Grifo monomando baño-ducha para instalación mural, serie Twit de Griferías Galindo. Con accesorios ducha - Baño-ducha de Griferías Galindo
- Grifo monomando baño ducha. - Acabado cromo. - Disponible: sin o con accesorios de ducha. - Cartucho con discos cerámicos de diámetro 25 mm. - Entrada hembra 3/4" con excéntrica.
