# Grifo monomando lavabo para instalación mural, serie Twit de Griferías Galindo - Lavabo mural de Griferías Galindo

- Propiedad del archivo: CONSTRUNARIO
- Formato: FIEBDC-3/2012
- Programa: Construnario Versión 3.51
- Fecha de los precios: 14/05/2021
- Divisa: EUR

**4945600GGA** u Grifo monomando lavabo para instalación mural, serie Twit de Griferías Galindo - Lavabo mural de Griferías Galindo
- Grifo monomando lavabo mural. - Acabado cromo. - Cartucho con discos cerámicos de diámetro 25 mm. - Conexión con tubo de cobre con enganche rápido.
