# Grifo monomando lavabo alto para instalación en repisa, serie Twit de Griferías Galindo. Con desagüe semiautomático - Lavabo de Griferías Galindo

- Propiedad del archivo: CONSTRUNARIO
- Formato: FIEBDC-3/2012
- Programa: Construnario Versión 3.51
- Fecha de los precios: 14/05/2021
- Divisa: EUR

**4944500GGA** u Grifo monomando lavabo alto para instalación en repisa, serie Twit de Griferías Galindo. Con desagüe semiautomático - Lavabo de Griferías Galindo
- Grifo monomando de lavabo alto. - Acabado cromo. - Disponible: sin o con desagüe semiautomático. - Cartucho con discos cerámicos de diámetro 25 mm. - Tubos de alimentación flexibles 1/2" hembra con reducción 1/2" a 3/8". - Longitud 55 cm.
