# Grifo bimando lavabo para instalación en repisa, serie 1929 de Griferías Galindo. Con desagüe automático. Cobre envejecido - Lavabo de Griferías Galindo

- Propiedad del archivo: CONSTRUNARIO
- Formato: FIEBDC-3/2012
- Programa: Construnario Versión 3.51
- Fecha de los precios: 14/05/2021
- Divisa: EUR

**6203341GGA** u Grifo bimando lavabo para instalación en repisa, serie 1929 de Griferías Galindo. Con desagüe automático. Cobre envejecido - Lavabo de Griferías Galindo
- Grifo bimando de lavabo. - Acabados existentes: cromo, envejecido bronce y envejecido cobre. - Disponible: sin o con desagüe automático. - Montura cerámica. - Tubos de alimentación flexibles 3/8" y longitud 37 cm.
