# Llave de paso 1/2?,serie Matrix de Griferías Galindo. Cromo mate - Llave de paso de Griferías Galindo

- Propiedad del archivo: CONSTRUNARIO
- Formato: FIEBDC-3/2012
- Programa: Construnario Versión 3.51
- Fecha de los precios: 14/05/2021
- Divisa: EUR

**8213061GGA** u Llave de paso 1/2?,serie Matrix de Griferías Galindo. Cromo mate - Llave de paso de Griferías Galindo
- Llave de paso 1/2". - Acabados existentes: cromo y cromo-mate.
