# Batería baño-ducha para instalación en repisa, serie Matrix de Griferías Galindo. Cromo mate - Baño-ducha de Griferías Galindo

- Propiedad del archivo: CONSTRUNARIO
- Formato: FIEBDC-3/2012
- Programa: Construnario Versión 3.51
- Fecha de los precios: 14/05/2021
- Divisa: EUR

**8200561GGA** u Batería baño-ducha para instalación en repisa, serie Matrix de Griferías Galindo. Cromo mate - Baño-ducha de Griferías Galindo
- Batería baño ducha sobre repisa. - Acabados existentes: cromo y cromo-mate. - Monturas cerámicas. - Tubos de alimentación flexibles hembra 1/2". - Entrada macho 1/2".
