# Grifo bimando baño-ducha para instalación mural, serie Matrix de Griferías Galindo. Con accesorio ducha. Cromo mate - Baño-ducha de Griferías Galindo

- Propiedad del archivo: CONSTRUNARIO
- Formato: FIEBDC-3/2012
- Programa: Construnario Versión 3.51
- Fecha de los precios: 14/05/2021
- Divisa: EUR

**8241061GGA** u Grifo bimando baño-ducha para instalación mural, serie Matrix de Griferías Galindo. Con accesorio ducha. Cromo mate - Baño-ducha de Griferías Galindo
- Grifería bimando baño ducha. - Acabados existentes: cromo y cromo-mate. - Disponible: sin o con accesorios de ducha. - Montura cerámica. - Entrada hembra 3/4" con excéntrica.
