# Grifo bimando lavabo para instalación mural, serie Matrix de Griferías Galindo. Cromo - Lavabo de Griferías Galindo

- Propiedad del archivo: CONSTRUNARIO
- Formato: FIEBDC-3/2012
- Programa: Construnario Versión 3.51
- Fecha de los precios: 14/05/2021
- Divisa: EUR

**8245600GGA** u Grifo bimando lavabo para instalación mural, serie Matrix de Griferías Galindo. Cromo - Lavabo de Griferías Galindo
- Grifo lavabo mural bimando. - Acabados existentes: cromo y cromo-mate. - Montura cerámica. - Entrada macho 1/2".
