# Grifo bimando lavabo para instalación en repisa, serie Matrix de Griferías Galindo. Sin desagüe automático. Cromo mate - Lavabo de Griferías Galindo

- Propiedad del archivo: CONSTRUNARIO
- Formato: FIEBDC-3/2012
- Programa: Construnario Versión 3.51
- Fecha de los precios: 14/05/2021
- Divisa: EUR

**8245061GGA** u Grifo bimando lavabo para instalación en repisa, serie Matrix de Griferías Galindo. Sin desagüe automático. Cromo mate - Lavabo de Griferías Galindo
- Grifería bimando de lavabo. - Acabados existentes: cromo y cromo-mate. - Disponible: sin o con desagüe automático. - Montura cerámica. - Tubos de alimentación flexibles 3/8" y longitud 37 cm.
