# Grifo ducha monomando para instalación mural empotrable, serie Nitro de Griferías Galindo. Cromo - Ducha de Griferías Galindo

- Propiedad del archivo: CONSTRUNARIO
- Formato: FIEBDC-3/2012
- Programa: Construnario Versión 3.51
- Fecha de los precios: 14/05/2021
- Divisa: EUR

**5247300GGA** u Grifo ducha monomando para instalación mural empotrable, serie Nitro de Griferías Galindo. Cromo - Ducha de Griferías Galindo
- Mecanismo monomando ducha empotrable. - Acabado cromo. - Cartucho con discos cerámicos. - Entrada hembra de 1/2".
