# Grifo baño-ducha monomando instalación mural empotrable, serie Nitro de Griferías Galindo. Cromo - Baño-ducha de Griferías Galindo

- Propiedad del archivo: CONSTRUNARIO
- Formato: FIEBDC-3/2012
- Programa: Construnario Versión 3.51
- Fecha de los precios: 14/05/2021
- Divisa: EUR

**5247400GGA** u Grifo baño-ducha monomando instalación mural empotrable, serie Nitro de Griferías Galindo. Cromo - Baño-ducha de Griferías Galindo
- Mecanismo monomando baño ducha empotrable. - Acabado cromo. - Cartucho con discos cerámicos. - Entrada hembra de 1/2".
