# Grifo monomando lavabo alto para instalación en repisa, serie Nitro de Griferías Galindo. Sin desagüe automático. Cromo - Lavabo de Griferías Galindo

- Propiedad del archivo: CONSTRUNARIO
- Formato: FIEBDC-3/2012
- Programa: Construnario Versión 3.51
- Fecha de los precios: 14/05/2021
- Divisa: EUR

**5245500GGA** u Grifo monomando lavabo alto para instalación en repisa, serie Nitro de Griferías Galindo. Sin desagüe automático. Cromo - Lavabo de Griferías Galindo
- Grifo monomando lavabo alto. - Acabado cromo. - Disponible: sin o con desagüe automático. - Cartucho con discos cerámicos. - Tubos de alimentación flexibles 3/8"y longitud 45 cm.
