# Grifo inteligente termostático para lavabo, con fijación sobre repisa, para instalación individual o colectiva, serie Emotions Tap de Griferías Galindo - Lavabo de Griferías Galindo

- Propiedad del archivo: CONSTRUNARIO
- Formato: FIEBDC-3/2012
- Programa: Construnario Versión 3.51
- Fecha de los precios: 14/05/2021
- Divisa: EUR

**99045500GGA** u Grifo inteligente termostático para lavabo, con fijación sobre repisa, para instalación individual o colectiva, serie Emotions Tap de Griferías Galindo - Lavabo de Griferías Galindo
- Pantalla de cristal de alta resistencia. - Módulo hidráulico para control de caudal. - Módulo electrónico. - Entrada hembra 3/4”. - Posibilidad de programación de tiempos de apertura máximos y de desinfecciones de legionella. - Posibilidad de conexión a red inalámbrica completa para control del sistema a distancia. - Corte del agua por tiempo programado o por selección del usuario. - Componentes integrados: mantenimiento sencillo mediante modulos: Grifo - Módulo Electrónico – Módulo Hidráulico - Transformador. - Batería de seguridad para fallos de suministro eléctrico en la red. - Aclarado automático programable. - Software de control centralizado para programación y monitorización a distancia. - Posibilidad de conectar un contador para control del consumo del punto de uso y para su monitorización a distancia.
