# Grifo bimando baño-ducha, serie Belmondo de Griferías Galindo. Sin accesorios. Bronce envejecido - Baño-ducha de Griferías Galindo

- Propiedad del archivo: CONSTRUNARIO
- Formato: FIEBDC-3/2012
- Programa: Construnario Versión 3.51
- Fecha de los precios: 14/05/2021
- Divisa: EUR

**2441540GGA** u Grifo bimando baño-ducha, serie Belmondo de Griferías Galindo. Sin accesorios. Bronce envejecido - Baño-ducha de Griferías Galindo
- Grifo baño ducha bimando. - Acabados existentes: cromo, envejecido bronce y envejecido cobre. - Disponible sin o con accesorios de ducha. - Montura cerámica. - Entrada Hembra 3/4" con excéntrica.
