# Batería de lavabo para instalación en repisa, serie Belmondo de Griferías Galindo. Con desagüe automático. Cobre envejecido - Lavabo de Griferías Galindo

- Propiedad del archivo: CONSTRUNARIO
- Formato: FIEBDC-3/2012
- Programa: Construnario Versión 3.51
- Fecha de los precios: 14/05/2021
- Divisa: EUR

**2409741GGA** u Batería de lavabo para instalación en repisa, serie Belmondo de Griferías Galindo. Con desagüe automático. Cobre envejecido - Lavabo de Griferías Galindo
- Batería bimando de lavabo. - Acabados existentes: cromo, envejecido bronce y envejecido cobre. - Disponible: sin o con desagüe semiautomático. - Monturas cerámicas. - Tubos de alimentación flexibles hembra 1/2". - Entrada macho 1/2".
