# Grifo monomando lavabo para instalación mural, serie Belmondo de Griferías Galindo. Cobre envejecido - Lavabo de Griferías Galindo

- Propiedad del archivo: CONSTRUNARIO
- Formato: FIEBDC-3/2012
- Programa: Construnario Versión 3.51
- Fecha de los precios: 14/05/2021
- Divisa: EUR

**2445641GGA** u Grifo monomando lavabo para instalación mural, serie Belmondo de Griferías Galindo. Cobre envejecido - Lavabo de Griferías Galindo
- Grifo bimando lavabo mural. - Acabados existentes: cromo, envejecido bronce y envejecido cobre. - Montura cerámica. - Conexión con tubo de cobre con enganche rápido.
