# Grifo bimando lavabo para instalación en repisa, serie Belmondo de Griferías Galindo. Sin desagüe semiautomático. Cobre envejecido - Lavabo de Griferías Galindo

- Propiedad del archivo: CONSTRUNARIO
- Formato: FIEBDC-3/2012
- Programa: Construnario Versión 3.51
- Fecha de los precios: 14/05/2021
- Divisa: EUR

**2445041GGA** u Grifo bimando lavabo para instalación en repisa, serie Belmondo de Griferías Galindo. Sin desagüe semiautomático. Cobre envejecido - Lavabo de Griferías Galindo
- Grifería bimando de lavabo. - Acabados existentes: cromo, envejecido bronce y envejecido cobre. - Disponible: sin o con desagüe semiautomático. - Montura cerámica. - Tubos de alimentación flexibles 3/8" y longitud 37 cm.
