# Grifo ducha monomando empotrable para instalación mural empotrable, serie Batlo de Griferías Galindo. Negro - Ducha de Griferías Galindo

- Propiedad del archivo: CONSTRUNARIO
- Formato: FIEBDC-3/2012
- Programa: Construnario Versión 3.51
- Fecha de los precios: 14/05/2021
- Divisa: EUR

**3247316GGA** u Grifo ducha monomando empotrable para instalación mural empotrable, serie Batlo de Griferías Galindo. Negro - Ducha de Griferías Galindo
- Mecanismo monomando de ducha empotrable. - Acabados existentes: cromo, blanco y negro. - Cartucho con discos cerámicos. - Entrada hembra de 1/2".
