# Grifo baño-ducha pie bañera con accesorios ducha, serie Batlo de Griferías Galindo - Baño-ducha de Griferías Galindo

- Propiedad del archivo: CONSTRUNARIO
- Formato: FIEBDC-3/2012
- Programa: Construnario Versión 3.51
- Fecha de los precios: 14/05/2021
- Divisa: EUR

**3241100GGA** u Grifo baño-ducha pie bañera con accesorios ducha, serie Batlo de Griferías Galindo - Baño-ducha de Griferías Galindo
- Grifería baño ducha de pie. - Acabado cromo. - Con accesorios de ducha. - Cartucho con discos cerámicos. - Entrada macho 1/2".
