# Grifo monomando lavabo para instalación mural, serie Batlo de Griferías Galindo. Blanco - Lavabo de Griferías Galindo

- Propiedad del archivo: CONSTRUNARIO
- Formato: FIEBDC-3/2012
- Programa: Construnario Versión 3.51
- Fecha de los precios: 14/05/2021
- Divisa: EUR

**3245611GGA** u Grifo monomando lavabo para instalación mural, serie Batlo de Griferías Galindo. Blanco - Lavabo de Griferías Galindo
- Grifo monomando lavabo mural. - Acabados existentes: cromo, blanco y negro. - Cartucho con discos cerámicos. - Tubo de cobre con enganche para soldar.
