# Grifo monomando lavabo alto para instalación en repisa, serie Batlo de Griferías Galindo. Sin desagüe semiautomático. Cromo - Lavabo de Griferías Galindo

- Propiedad del archivo: CONSTRUNARIO
- Formato: FIEBDC-3/2012
- Programa: Construnario Versión 3.51
- Fecha de los precios: 14/05/2021
- Divisa: EUR

**3245500GGA** u Grifo monomando lavabo alto para instalación en repisa, serie Batlo de Griferías Galindo. Sin desagüe semiautomático. Cromo - Lavabo de Griferías Galindo
- Grifo monomando lavabo alto. - Acabados existentes: cromo, blanco y negro. - Disponible: sin o con desagüe semiautomático. - Cartucho con discos cerámicos. - Tubos de alimentación flexibles 3/8" y longitud 37 cm.
