# Grifo monomando lavabo para instalación mural, serie Zen de Griferías Galindo. Cromo - Lavabo de Griferías Galindo

- Propiedad del archivo: CONSTRUNARIO
- Formato: FIEBDC-3/2012
- Programa: Construnario Versión 3.51
- Fecha de los precios: 14/05/2021
- Divisa: EUR

**5345600GGA** u Grifo monomando lavabo para instalación mural, serie Zen de Griferías Galindo. Cromo - Lavabo de Griferías Galindo
- Grifo monomando lavabo mural. - Acabado cromo. - Cartucho con discos cerámicos. - Entrada macho de 1/2" a 1/2".
