# Grifo monomando lavabo para instalación en repisa, serie Zen de Griferías Galindo. Con desagüe semiautomático. Cromo - Lavabo de Griferías Galindo

- Propiedad del archivo: CONSTRUNARIO
- Formato: FIEBDC-3/2012
- Programa: Construnario Versión 3.51
- Fecha de los precios: 14/05/2021
- Divisa: EUR

**5344000GGA** u Grifo monomando lavabo para instalación en repisa, serie Zen de Griferías Galindo. Con desagüe semiautomático. Cromo - Lavabo de Griferías Galindo
- Grifo monomando de lavabo. - Acabado cromo. - Disponible: sin o con desagüe semiautomático. - Cartucho con discos cerámicos. - Tubos de alimentación flexibles 3/8" y longitud 37 cm.
