# Grupo ducha monomando con columna, rociador y accesorios de ducha, serie Heyjoe de Griferías Galindo. Níquel - Ducha de Griferías Galindo

- Propiedad del archivo: CONSTRUNARIO
- Formato: FIEBDC-3/2012
- Programa: Construnario Versión 3.51
- Fecha de los precios: 14/05/2021
- Divisa: EUR

**6849371GGA** u Grupo ducha monomando con columna, rociador y accesorios de ducha, serie Heyjoe de Griferías Galindo. Níquel - Ducha de Griferías Galindo
- Grupo ducha monomando con columna, rociador y accesorios de ducha. - Acabados existentes: cromo y níquel. - Cartucho con discos cerámicos. - Entrada hembra 3/4" con excéntrica.
