# Grifo ducha monomando instalación mural empotrable, serie Heyjoe de Griferías Galindo. Níquel - Ducha de Griferías Galindo

- Propiedad del archivo: CONSTRUNARIO
- Formato: FIEBDC-3/2012
- Programa: Construnario Versión 3.51
- Fecha de los precios: 14/05/2021
- Divisa: EUR

**6847371GGA** u Grifo ducha monomando instalación mural empotrable, serie Heyjoe de Griferías Galindo. Níquel - Ducha de Griferías Galindo
- Mecanismo ducha monomando empotrable. - Acabados existentes: cromo y níquel. - Cartucho con discos cerámicos. - Entrada hembra 1/2".
