# Grifo ducha monomando para instalación mural, serie Heyjoe de Griferías Galindo. Con accesorios ducha. Cromo - Ducha de Griferías Galindo

- Propiedad del archivo: CONSTRUNARIO
- Formato: FIEBDC-3/2012
- Programa: Construnario Versión 3.51
- Fecha de los precios: 14/05/2021
- Divisa: EUR

**6843000GGA** u Grifo ducha monomando para instalación mural, serie Heyjoe de Griferías Galindo. Con accesorios ducha. Cromo - Ducha de Griferías Galindo
- Grifo monomando ducha. - Acabados existentes: cromo y níquel. - Disponible: sin o con accesorios de ducha. - Cartucho con discos cerámicos. - Entrada hembra 3/4" con excéntrica.
