# Grifo baño-ducha monomando para borde bañera, serie Heyjoe de Griferías Galindo. Níquel - Baño-ducha de Griferías Galindo

- Propiedad del archivo: CONSTRUNARIO
- Formato: FIEBDC-3/2012
- Programa: Construnario Versión 3.51
- Fecha de los precios: 14/05/2021
- Divisa: EUR

**6841171GGA** u Grifo baño-ducha monomando para borde bañera, serie Heyjoe de Griferías Galindo. Níquel - Baño-ducha de Griferías Galindo
- Grifería baño ducha pie. - Acabados existentes: cromo y níquel. - Con accesorios de ducha. - Cartucho con discos cerámicos.
