# Grifo baño-ducha monomando instalación mural empotrable, serie Heyjoe de Griferías Galindo. Níquel - Baño-ducha de Griferías Galindo

- Propiedad del archivo: CONSTRUNARIO
- Formato: FIEBDC-3/2012
- Programa: Construnario Versión 3.51
- Fecha de los precios: 14/05/2021
- Divisa: EUR

**6847471GGA** u Grifo baño-ducha monomando instalación mural empotrable, serie Heyjoe de Griferías Galindo. Níquel - Baño-ducha de Griferías Galindo
- Cartucho sellado mezclador con discos cerámicos de diámetros 35 mm. - Entradas y salidas hembra de 1/2'.
