# Grifo monomando lavabo para instalación en repisa, serie Heyjoe de Griferías Galindo. Con desagüe semiautomático. Níquel - Lavabo de Griferías Galindo

- Propiedad del archivo: CONSTRUNARIO
- Formato: FIEBDC-3/2012
- Programa: Construnario Versión 3.51
- Fecha de los precios: 14/05/2021
- Divisa: EUR

**6844071GGA** u Grifo monomando lavabo para instalación en repisa, serie Heyjoe de Griferías Galindo. Con desagüe semiautomático. Níquel - Lavabo de Griferías Galindo
- Grifo monomando lavabo. - Acabados existentes: cromo y níquel. - Disponible: sin o con desagüe semiautomático. - Cartucho con discos cerámicos. - Tubos de alimentación flexibles 3/8" y longitud 37 cm.
