# Llave de paso 1/2 para instalación mural, serie Loveme de Griferías Galindo. Cromo - Llave de paso de Griferías Galindo

- Propiedad del archivo: CONSTRUNARIO
- Formato: FIEBDC-3/2012
- Programa: Construnario Versión 3.51
- Fecha de los precios: 11/05/2021
- Divisa: EUR

**6913000GGA** u Llave de paso 1/2 para instalación mural, serie Loveme de Griferías Galindo. Cromo - Llave de paso de Griferías Galindo
- Llave de paso 1/2". - Acabado cromo.
