# Grifo ducha monomando para instalación mural empotrable, serie Loveme de Griferías Galindo - Ducha de Griferías Galindo

- Propiedad del archivo: CONSTRUNARIO
- Formato: FIEBDC-3/2012
- Programa: Construnario Versión 3.51
- Fecha de los precios: 11/05/2021
- Divisa: EUR

**6947300GGA** u Grifo ducha monomando para instalación mural empotrable, serie Loveme de Griferías Galindo - Ducha de Griferías Galindo
- Mecanismo ducha empotrable. - Acabado cromo. - Cartucho con discos cerámicos. - Entrada hembra de 1/2" a 1/2".
