# Grifo baño-ducha monomando pie borde bañera con accesorios, serie Loveme de Griferías Galindo. Cromo - Baño-ducha de Griferías Galindo

- Propiedad del archivo: CONSTRUNARIO
- Formato: FIEBDC-3/2012
- Programa: Construnario Versión 3.51
- Fecha de los precios: 11/05/2021
- Divisa: EUR

**6941100GCA** u Grifo baño-ducha monomando pie borde bañera con accesorios, serie Loveme de Griferías Galindo. Cromo - Baño-ducha de Griferías Galindo
Grifería baño ducha pie con accesorios ducha. Colección con expresionismo propio: orgánica, confortable y natural. Carece de aireador permitiendo que el agua fluya libremente en forma de cascada. Una satisfacción visual y física. Diseñada por el prestigioso proyectista Maurizio Duranti y galardonada con GOOD DESIGN AWARD 2005.
