# Batería baño-ducha para instalación en repisa, serie Loveme de Griferías Galindo. Cromo - Baño-ducha de Griferías Galindo

- Propiedad del archivo: CONSTRUNARIO
- Formato: FIEBDC-3/2012
- Programa: Construnario Versión 3.51
- Fecha de los precios: 11/05/2021
- Divisa: EUR

**6900500GGA** u Batería baño-ducha para instalación en repisa, serie Loveme de Griferías Galindo. Cromo - Baño-ducha de Griferías Galindo
- Batería baño ducha bimando sobre repisa. - Acabado cromo. - Monturas cerámicas. - Entrada macho de 1/2".
