# Grifo monomando bidet para instalación en repisa, serie Loveme de Griferías Galindo. Sin desagüe automático. Cromo - Bidet de Griferías Galindo

- Propiedad del archivo: CONSTRUNARIO
- Formato: FIEBDC-3/2012
- Programa: Construnario Versión 3.51
- Fecha de los precios: 11/05/2021
- Divisa: EUR

**6947000GGA** u Grifo monomando bidet para instalación en repisa, serie Loveme de Griferías Galindo. Sin desagüe automático. Cromo - Bidet de Griferías Galindo
- Grifo monomando bidet. - Acabado cromo. - Disponible: sin o con desagüe semiautomático. - Cartucho con discos cerámicos. - Tubos de alimentación flexibles 1/2" hembra con reducción 1/2" a 3/8". - Longitud 40 cm.
