# Batería de lavabo para instalación repisa, serie Loveme de Griferías Galindo. Con desagüe semiautomático. Cromo - Lavabo de Griferías Galindo

- Propiedad del archivo: CONSTRUNARIO
- Formato: FIEBDC-3/2012
- Programa: Construnario Versión 3.51
- Fecha de los precios: 11/05/2021
- Divisa: EUR

**6909700GGA** u Batería de lavabo para instalación repisa, serie Loveme de Griferías Galindo. Con desagüe semiautomático. Cromo - Lavabo de Griferías Galindo
- Batería de lavabo bimando. - Acabado cromo. - Disponible: sin o con desagüe semiautomático. - Monturas cerámicas. - Tubos de alimentación flexibles hembra 1/2". - Entrada macho 1/2".
